# Muster-Leistungsbeschreibung
Leistungsbeschreibung (GAEB 90, DA81)
Währung: EUR

## Abdichtung Balkone, Loggien, Laubengäng
Datum: 18.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu Oberflächengefälle und
Anschlusshöhen (AIV-F)

Bei Abdichtungen im Verbund mit Fliesen und Platten
(AIV-F)
ist auf der Abdichtungsebene und auf der
Belagsoberfläche ein Gefälle von mindestens 1,5 %
vorzusehen.

Die Höhe der Anschlüsse an aufgehende Bauteile ist im
Regelfall mit mindestens 0,15 m über Oberfläche von
Nutzschicht/Belag zu planen. In schneereichen Gebieten
und bei besonderen konstruktiven Situationen ist
gegebenenfalls eine größere Anschlusshöhe
erforderlich.

Eine Verringerung der Anschlusshöhe im Türbereich ist
nur möglich, wenn im Belag unmittelbar vor der
gesamten Türbreite z.B. durch Einbau einer ausreichend
dimensionierten und funktionsfähigen
Entwässerungsrinne die Wasserbelastung minimiert wird.
In solchen Fällen kann die Anschlusshöhe vom oberen
Ende der Abdichtung bis zum Belag mindestens 0,05 m
betragen.

Barrierefreie, niveaugleiche Übergänge oder
Übergänge mit
einer zulässigen Schwellenhöhe von ? 0,02 m sind
abdichtungstechnische Sonderkonstruktionen.
Sie erfordern eine auf den Einzelfall abgestimmte
Ausführungsart. Für diese niveaugleichen Übergänge
muss berücksichtigt werden, dass die
Abdichtungsschicht allein die Funktion der Dichtheit am
Türanschluss nicht sicherstellen kann. Durch
planerische Vorgaben ist das Eindringen von Wasser und
das Hinterlaufen der Abdichtungsschicht zu verhindern.

*Hinweis*
Hinweis zur Abdichtung von Balkonen,
Loggien, Laubengängen (AIV-F) 1K-FPD

Die beschriebene Abdichtung von
Balkonen, Loggien, Laubengängen
wird gemäß DIN 18531 Teil 5 (AIV-F)
mit der flexiblen, polymermodifizierten
Dickbeschichtung, Remmers MB 1K rapid, hergestellt.

### Titel 00002 Vorarbeiten

**00002.0001 Schutz vor Verunreinigungen**
Maßnahmen zum Schutz vor Verunreinigungen
nicht zu bearbeitender Bauteile und Flächen
wie Fensterrahmen / Verglasung / Fassade
durch Abklebearbeiten und Anbringen von Schutzfolien.
Einheit: m2

**00002.0002 Kanten und Außenecken brechen**
Kanten und Außenecken mit geeignetem
Gerät ca.10 mm breit anfasen / brechen,
Grate entfernen.
Einheit: lfm

**00002.0003 Abzudichtende Flächen reinigen**
Reinigen der abzudichtenden,
mineralischen Flächen.
Zementleim, Staub, Mörtelreste und Grate
sind durch einen mechanischen Abtrag
wie schleifen, strahlen oder fräsen zu entfernen.
Es ist ein staubfreier und tragfähiger
Untergrund herzustellen.
Einheit: m2

**00002.0004 Bodentiefe Fensterelemente reinigen undanschleifen**
Bodentiefe Fensterelemente im Bereich der
abzudichtenden Fläche mit grobkörnigem Schleifpapier
leicht anschleifen,
mit geeignetem Reiniger, z.B. Isopropanol,
gründlich reinigen, entfetten und alle Trennlagen
entfernen.

Achtung:
Lösemittelhaltige Reiniger können
den Untergrund angreifen.
Stets Probefläche anlegen!
Einheit: lfm

**00002.0005 Vorbereitung der Anschlussbereiche bei Bodenablauf**
*** Bedarfsposition ohne GB
Abdichtungsflansch von Bodenablauf /
Entwässerungsrinne / Entwässerungsspeier für den
fachgerechten
Anschluss der Verbundabdichtung vorbereiten.

Anschlußbereich mit grobkörnigem Schleifpapier
aufrauen, mit geeignetem Reiniger / Verdünnung
gründlich reinigen und haftungsmindernde Stoffe
restlos entfernen.

Auftrag der zweikomponentigen Epoxidharz-Grundierung
auf der trockenen und sauberen Oberfläche.
Vollflächiges abstreuen der frischen Grundierung mit
feuergetrocknetem Quarzsand.
Grundierung vollständig durchtrocknen lassen.

Gewähltes Produkt:
zur Reinigung:
Remmers Verdünnung V 101 oder gleichwertig

zur Grundierung:
Remmers Epoxy ST 100 oder gleichwertig

zum Abstreuen:
Remmers Quarz 03/08 DF oder gleichwertig

Produkteigenschaften Grundierharz:
Chemisch belastbar
Gute Penetrationsfähigkeit
Weichmacherfrei, nonyl- und alkylphenolfrei
Im ausreagierten Zustand physiologisch unbedenklich
Biegezugfestigkeit 23 N/mm² *
Druckfestigkeit 95 N/mm² *

Verbrauch:
Nach Bedarf
Remmers Verdünnung V 101 <0978>
Nach Bedarf, ca. ca. 0,30 - 0,50 kg/m²
Remmers Epoxy ST 100 <1160>
Nach Bedarf
Remmers Quarz 03/08 DF <4406>
Einheit: St

**00002.0006 Fehlstellen > 5 mm mit einem mineralischen Mörtel verschließen**
*** Bedarfsposition ohne GB
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m ?h )
- Druckfestigkeit (28 d) = Ca. 20 N/mm²

Verbrauch:
Ca. 8,5 kg/m² bei 5 mm Schichtdicke
Remmers WP DS Levell <0426>
Einheit: St

**00002.0007 Gefälle-Ausgleichsschicht**
*** Grundposition ZZ 001.0
Gefälle-Ausgleichsschicht oder Untergrundegalisierung
mit einem mineralischen, schnell abbindenden,
wasserdichten Mörtel herstellen.

Gewähltes Produkt:
Remmers WP DS Levell oder gleichwertig

Produkteigenschaften:
Spannungsarm und rissfrei erhärtend
Sehr gute Haftung zum Untergrund
Schichtdicke einlagig bis 50 mm
Hoher Sulfatwiderstand und niedrig wirksamer
Alkaligehalt (SR/NA)

Produktkenndaten:
- Wasseraufnahmekoeffizient w24
  < 0,1 kg/(m ?h )
- Druckfestigkeit (28 d) = Ca. 20 N/mm²

Haftbrücke:
Dichtungsschlämme als Haftbrücke applizieren.
Folgearbeiten immer frisch-in-frisch ausführen.

Gewähltes Produkt:
Remmers WP DS basic oder gleichwertig

Verbrauch:
Ca. 8,5 kg/m² bei 5 mm Schichtdicke
Remmers WP DS Levell <0426>
Ca. 1,6 kg/m²/mm Schichtdicke
Remmers WP DS basic <0405>
Einheit: m2

**00002.0008 Gefälleestrich im Verbund**
*** Wahlposition ZZ 001.1
Gefälleestrich im Verbund mit einem
mineralischen, kunststoffmodifizierten, hochfesten
PCC-Estrichmörtel einbauen.
Haftbrücke auf den mattfeucht vorgenässten Untergrund
applizieren.
Folgearbeiten immer frisch-in-frisch ausführen.

Schichtdicke:_______cm

Gewähltes Produkt:
Remmers Betofix R4 EM basic oder gleichwertig

Produkteigenschaften:
Hohe mechanische Widerstandsfähigkeit
Schwindarm
Spannungsarm und rissfrei erhärtend
Maschinengängig
Frost-Tausalzbeständig
Druckfestigkeit n. 28 d: ? 50 N/mm²
Estrich gemäß DIN EN 13813: CT ? C 50 ? F8 ? A9
? B1,5

Produktkenndaten:
Biegezugfestigkeit (28 d) ? 8,0 N/mm² (EN 13892)
Brandverhalten Klasse A1fl
Druckfestigkeit 1 d: ? 15 N/mm²,
7 d ? 35 N/mm², 28 d ? 50 N/mm² (EN 13892)
Größtkorn 5 mm
Farbton grau

Haftbrücke:
Haftbrücke auf den mattfeucht vorgenässten Untergrund
applizieren.
Folgearbeiten immer frisch-in-frisch ausführen.

Gewähltes Produkt:
Remmers Betofix HB basic oder gleichwertig

Produkteigenschaften:
Kunststoffvergütet
Hohe Haftzugfestigkeit
Zertifiziert nach DIN EN 1504-3

Produktkenndaten:
Schüttdichte Ca. 1,5 kg/dm³
Wasseranspruch Ca. 5,0-5,5 l/25 kg
Haftzugfestigkeit (28 d) > 1,5 N/mm²

Verbrauch:
Ca. 2,0 kg/m²/mm Schichtdicke, bzw. ca. 2,0 kg/dm³
Remmers Betofix R4 EM basic <1086>
Untergrundabhängig, ca. 1,1 kg/m²
Remmers Betofix HB basic <1082>
Einheit: m2

**00002.0009 Gefälleestrich im Verbund einbauen, schnellabbindend**
*** Wahlposition ZZ 001.2
Gefälleestrich im Verbund mit einem
schnellabbindenden,
mineralischen, kunststoffmodifizierten und hochfesten
PCC-Estrichmörtel einbauen.

Schichtdicke:_______cm

Gewähltes Produkt:
Remmers Betofix R4 EM rapid oder gleichwertig

Produkteigenschaften:
Hohe mechanische Widerstandsfähigkeit
Schnell erhärtend
Schwindarm
Spannungsarm und rissfrei erhärtend
Maschinenverarbeitbar
Estrich gemäß DIN EN 13813: CT ? C 50 ? F8 ? A7
- B1,5

Produktkenndaten:
Wasseranspruch Ca. 8 % entspricht 2,0 l/25 kg
Belegreife Diffusionsfähige Beläge/Beschichtungen:
Ca. 12 h
Dampfdichte Beläge/Beschichtungen: Ca. 24 h
Biegezugfestigkeit 28 d: ? 8,0 N/mm²
Brandverhalten Klasse A1
Druckfestigkeit Temperatur 20 °C:
6 h: ? 15 N/mm²
24 h: ? 35 N/mm²
28 d: ? 50 N/mm²
Temperatur 5 °C:
24 h: ? 30 N/mm²
28 d: ? 50 N/mm²
Größtkorn 5 mm
Frischmörtelrohdichte Ca. 2,1 kg/dm³

Haftbrücke:
Haftbrücke auf den mattfeucht vorgenässten Untergrund
applizieren.
Folgearbeiten immer frisch-in-frisch ausführen.

Gewähltes Produkt:
Remmers Betofix HB basic oder gleichwertig

Produkteigenschaften:
Kunststoffvergütet
Hohe Haftzugfestigkeit
Zertifiziert nach DIN EN 1504-3

Produktkenndaten:
Schüttdichte Ca. 1,5 kg/dm³
Wasseranspruch Ca. 5,0-5,5 l/25 kg
Haftzugfestigkeit (28 d) > 1,5 N/mm²

Verbrauch:
Ca. 2,0 kg/m²/mm Schichtdicke, bzw. ca. 2,0 kg/dm³
Remmers Betofix R4 EM rapid <1094>
Untergrundabhängig, ca. 1,1 kg/m²
Remmers Betofix HB basic <1082>
Einheit: m2

### Titel 00003 Abdichtung Balkone, Loggien, Laubengänge

**00003.0001 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00003.0002 Kratzspachtelung / Kontaktschicht mit 1K-FPD**
Herstellen einer Kontaktschicht und schließen von
Poren und Fehlstellen < 5 mm
durch Auftrag einer Kratzspachtelung aus einer
einkomponentigen, flexiblen, polymermodifizierten
Dickbeschichtung (FPD).

Gewähltes Produkt:
Remmers MB 1K rapid oder gleichwertig

Produkteigenschaften:
Gebrauchsfertig
Schnelle, vernetzt unterstützte Durchtrocknung
Bei Bedarf extrem schnell aktivierbar für in Sekunden
regenfeste Oberfläche
Schnelle Verbundhaftung,
auch auf nicht mineralischen Untergründen
Sehr emissionsarm (GEV-EMICODE EC 1) Plus
Hochflexibel, dehnfähig und rissüberbrückend
Druckwasserdicht
Überstreich- und überputzbar
Schlämm-, streich-, spachtel- und spritzfähig
Frost-Tausalzbeständig

Produktkenndaten:
Basis Polymerbindemittel, Additive, Spezial-Füllstoffe
Rissüberbrückung ? 3 mm (bei ? 3 mm
Trockenschichtdicke)
Schichtdicke 1,3 mm Nassschichtdicke
ergibt ca. 1 mm Trockenschichtdicke
Schlitzdruckprüfungen Erfüllt, auch ohne
Verstärkungseinlage
Durchtrocknungszeit Ca. 8 h bei 2,5 mm Stärke
(20 °C/65 % rel. Feuchte)
Belegreife Nach ca. 72 h nach Auftrag der letzten
Schicht
Konsistenz Pastös
Dichte Ca. 1,05 kg/dm³

Verbrauch:
Abhängig vom Untergrund,
ca. 0,5 kg/m² Remmers MB 1K rapid <0851>
Einheit: m2

**00003.0003 Abdichten von Innenecken, Fugen undÜbergängen (2K MDS)**
Innenecken, Fugen und Übergänge zu
nichtmineralischen Bauteilen mit dem hochwertigen,
vliesbeschichtetem Premium-Dichtband auf
NBR Kautschuk-Basis, verstärken.

Mineralische, rissüberbrückende Dichtungsschlämme,
auf dem vorbereiteten Untergrund vorlegen,
Dichtband vollflächig verkleben und mit dem
Abdichtungsstoff überarbeiten.

Bei rechtwinkligen Eckbereichen vorgefertigte
Innenecke, Remmers Tape VF 100 IC, bzw.
Aussenecke, Remmers Tape VF 75 EC, verwenden.
Ansätze sind mit einer Überlappungsbreite
von > 5 cm auszuführen.
Über Bewegungsfugen wird Tape VF schlaufenförmig
in Omegaform eingebaut.

Gewähltes Produkt:
Remmers Tape VF-Serie oder gleichwertig,
zur Verklebung:
Remmers MB 2K oder gleichwertig.

Produkteigenschaften:
Hochflexibel
Hohes Dehn- und Rückstellvermögen
Spezielle Vliesbeschichtung

Produktkenndaten:
Temperaturbeständigkeit -20 °C bis +90 °C
Dicke 0,65 mm
sd-Wert 5 m
Wasserundurchlässigkeit Ca. 3,0 bar
Höchstzugkraft Quer: 122 %
Längs: 93,6 %
Nach Einwirkung von Flüssigchemikalien
Quer: 131 %
Längs: 111 %
Farbe Blau

Produktkenndaten weichen innerhalb der VF-Serie leicht
voneinander ab, vgl. Angaben Technisches Merkblatt.

Verbrauch:
Ca. 1m/m
Remmers Tape VF 120 <5071>
Ca. 1m/m
Remmers Tape VF 250 <4805>
Ca. 1m/m
Remmers Tape VF 500 <5075>
1 Stk./Innenecke VF
Remmers Tape VF 100 IC <5074>
1 Stk./Aussenecke VF
Remmers Tape VF 75 EC <5073>
Nach Bedarf
Remmers MB 2K <3014>
Einheit: lfm

**00003.0004 Abdichtungsanschluß bei Rinnen undAbläufen herstellen (2K MDS)**
*** Bedarfsposition ohne GB
Anschließen der Verbundabdichtung an den
Andichtungsflansch von Bodenablauf /
Entwässerungsrinne / Entwässerungsspeier
unter Einlage des hochwertigen, vliesbeschichteten
Premium-Dichtband auf NBR Kautschuk-Basis,
als Verstärkung.

Gewähltes Produkt:
Remmers Tape VF / Remmers Tape VF 350 HC oder
gleichwertig

Produkteigenschaften:
Hochflexibel
Hohes Dehn- und Rückstellvermögen
Spezielle Vliesbeschichtung

Produktkenndaten:
Temperaturbeständigkeit -20 °C bis +90 °C
Dicke 0,65 mm
sd-Wert 5 m
Wasserundurchlässigkeit Ca. 3,0 bar
Höchstzugkraft Quer: 122 %
Längs: 93,6 %
Nach Einwirkung von Flüssigchemikalien
Quer: 131 %
Längs: 111 %
Farbe Blau

Produktkenndaten weichen innerhalb der VF-Serie leicht
voneinander ab, vgl. Angaben Technisches Merkblatt.

Verbrauch:
Ca. 1 m/m
Remmers Tape VF 120 <5071>
Ca. 1 m/m
Remmers Tape VF 250 <4805>
Ca. 1 m/m
Remmers Tape VF 500 <5075>
Dichtmanschette
Remmers Tape VF 350 HC <5071>
Nach Bedarf
Remmers MB 2K <3014>
Einheit: St

**00003.0005 Abdichtung Balkone, Loggien, Laubengänge 1K-FPD**
Abdichtung von Balkonen, Loggien, Laubengängen
aus einer einkomponentigen,flexiblen,
polymermodifizierten Dickbeschichtung (FPD)
Remmers MB 1K rapid, herstellen.

Mindesttrockenschichtdicke > 2 mm.

Gewähltes Produkt:
Remmers MB 1K rapid oder gleichwertig

Produkteigenschaften:
Gebrauchsfertig
Schnelle, vernetzt unterstützte Durchtrocknung
Bei Bedarf extrem schnell aktivierbar für in Sekunden
regenfeste Oberfläche
Schnelle Verbundhaftung,
auch auf nicht mineralischen Untergründen
Sehr emissionsarm (GEV-EMICODE EC 1) Plus
Hochflexibel, dehnfähig und rissüberbrückend
Druckwasserdicht
Überstreich- und überputzbar
Schlämm-, streich-, spachtel- und spritzfähig
Frost-Tausalzbeständig

Produktkenndaten:
Basis Polymerbindemittel, Additive, Spezial-Füllstoffe
Rissüberbrückung ? 3 mm (bei ? 3 mm
Trockenschichtdicke)
Schichtdicke 1,3 mm Nassschichtdicke
ergibt ca. 1 mm Trockenschichtdicke
Schlitzdruckprüfungen Erfüllt, auch ohne
Verstärkungseinlage
Durchtrocknungszeit Ca. 8 h bei 2,5 mm Stärke
(20 °C/65 % rel. Feuchte)
Belegreife Nach ca. 72 h nach Auftrag der letzten
Schicht
Konsistenz Pastös
Dichte Ca. 1,05 kg/dm³

Verbrauch:
Ca. 2,7 kg/m² bei 2 mm Trockenschichtdicke
Remmers MB 1K rapid <0851>
Einheit: m2

**00003.0006 Fliesenbelag im Aussenbereich verlegen, komb. Verfahren**
Boden- und Sockelfliesen im kombinierten Verfahren
mit hydraulisch erhärtendem, flexiblem
Dünnbettmörtel
C2 TE S1 gemäß DIN EN 12004 fachgerecht verlegen.

Fliesenfabrikat: '____________________'
Fliesentyp: '____________________'
Fliesenformat: '____________________'
Fliesenfarbe: '____________________'

Gewähltes Produkt:
Remmers FL fix oder gleichwertig

Produkteigenschaften:
Hohe Haftzugfestigkeit (C 2)
Flexibel (S 1)
Hohe Abrutschsicherheit (T) und Haftfestigkeit
Verlängerte klebeoffene Zeit ?
Sehr emissionsarm (GEV-EMICODE EC 1)

Produktkenndaten:
Wasseranspruch Ca. 6,5 l / 25 kg
Begehbarkeit / Verfugung Nach ca. 12 Stunden
Klebebettdicke Bis max. 10 mm
Klebeoffene Zeit Ca. 30 Minuten (temperaturabhängig)

Verbrauch:
Remmers FL fix <2817>
Ca. 1,1 kg/m²/mm Auftragsdicke,
 6 mm Kamzahnung: ca. 2,3 kg/m²
 8 mm Kamzahnung: ca. 3,0 kg/m²
10 mm Kammzahnung: ca. 3,8 kg/m²
Einheit: m2

**00003.0007 Fliesenbelag ausfugen**
Fliesenflächen mit hydraulisch erhärtendem,
kunststoffvergütetem Fugenmörtel, geprüft nach
CG2 WA gemäß DIN EN 13888 ausfugen.

Fugenbreite: '_____' mm
Fugenfarbe: '__________'

Gewähltes Produkt:
Remmers FL grout flex oder gleichwertig

Produkteigenschaften:
Hohe Abriebbeständigkeit
Verringerte Wasseraufnahme
Flexibler Fugenmörtel nach DIN EN 13888
Wasser- und frostbeständig
Gute Flankenhaftung
Hydraulisch erhärtend

Produktkenndaten:
Wasseranspruch 1,0 l / 5 kg
Begehbar Nach ca. 24 Stunden
Fugenbreiten von 4 - 20 mm
Für beheizbare Belagskonstruktionen geeignet

Verbrauch:
Remmers FL grout flex <2891>
Verbrauch abhängig von Fliesenformat, Fugenbreite und
Fugentiefe.
z.B.Fugenbreite 6 mm, Fugentiefe 8 mm:
Fliesenformat 30 x 30cm ca. 0,48 kg
Fliesenformat 60 x 30cm ca. 0,35 kg
Einheit: m2

**00003.0008 Elastische Anschluss-und Bewegungsfugen herstellen**
Rand-, Anschluss- und Bewegungsfugen mit elastischem,
alkoxyvernetzenden Silicondichtstoff herstellen.

Gewähltes Produkt:
Remmers Multi Sil oder gleichwertig

Fugenfarbe: '__________'

Produkteigenschaften:
Abriebfest und schlierenfrei
Anstrichverträglich nach DIN 52452, Teil 4
Mit Filmkonservierer gegen mikrobielle Schädigung
Extrem haftstark
Benötigt auf vielen Untergründen keine
Haftgrundierung

Produktkenndaten:
Reißdehnung (DIN EN ISO 8339) > 200 %
Dehnspannungswert 100 % (DIN EN ISO 8339) 0,28 N/mm²
Rückstellvermögen (DIN EN ISO 7389) > 80 %
Volumenverlust (DIN EN ISO 10563) Ca. -4 %
Zulässige Gesamtverformung (DIN EN 15651-1) 25 %

Verbrauch:
Remmers Multi Sil <7380>
Ca. 100 ml/lfdm bei 1 cm² Fugenquerschnitt
Einheit: lfm
